# GWRA_Teufel
Angebotsaufforderung (GAEB DA XML 3.3, DA83)
Projekt: 2600301
Währung: EUR
Nebenangebote zugelassen: ja
Erstellt mit: GXML Toolbox V3.3 R20210630, iTWO_64 V11.0.613, 23.06.2026

## Vorbemerkung
Vorbemerkungen

Mit dem Angebot ist ein neben dem Bearbeitungskonzept eine Detailkalkulation zu übergeben.
In der Detailkalkulation sollen insbesondere die einzelnen Leistungen dieses Leistungsverzeichnisses inhaltlich untersetzt werden.
Für die einzelnen Teilleistungen ist dann der jeweilige Stundenaufwand für Projektleitung, Projektbearbeitung und ggf. Einsatz von technischen Mitarbeitenden anzugeben.
Bei Pauschal- und Stückpositionen soll sich der Einheitspreis aus dem Summenprodukt des Stundenaufwands mit dem jeweiligen verbindlichen Stundensatz ergeben.

## Los 2: Ingenieurtechnische Begleitung einer GWRA
Datum: 23.06.2026

### Bereich 1 Einarbeitung und Bauüberwachung

#### Abschnitt 1.1 Datenübernahme und Einarbeitung

**1.1.10 Datenübernahme und Einarbeitung**
*** Pauschalposition
Übernahme vorhandener Unterlagen und Daten. Aufbau einer geeigneten Datenstruktur.
Der AG stellt bisherige Monats-, Halbjahres- und Jahresberichte sowie Analytikdaten und Monitoringergebnisse zur Verfügung.
Sichtung der und Einarbeitung in die vorhandenen Unterlagen.
Menge: 1,000 psch

#### Abschnitt 1.2 Bauüberwachung

**1.2.10 Örtliche Bauüberwachung, Stundenaufwand**
Örtliche Bauüberwachung der Auf- oder Umbauphase gem. Leistungsbeschreibung Kapitel 2.2.1 bis 2.2.4.
Der Leistungsumfang umfasst insbesondere die fachliche und organisatorische Begleitung der Bauphase außerhalb von Vor-Ort-Terminen.

Hierzu gehören insbesondere:
Mitwirkung bei der Abstimmung zwischen Auftraggeber, Auftragnehmer (Los 1) sowie weiteren Projektbeteiligten,
- Vorbereitung, Teilnahme und Nachbereitung von Baubesprechungen (ohne Vor-Ort-Anteil), einschließlich Protokollierung,
- Abstimmung von Schnittstellen zwischen den beteiligten Gewerken sowie Mitwirkung bei der Klärung technischer und organisatorischer Fragestellungen,
- Prüfung von durch den Auftragnehmer von Los 1 vorgelegten Unterlagen, Protokollen und Nachweisen,
- fachliche Begleitung der Inbetriebnahme und Funktionsprüfungen auf Unterlagenbasis,
- Rechnungsprüfung einschließlich Prüfung auf sachliche und rechnerische Richtigkeit sowie Erstellung von Stellungnahmen,
- Prüfung und Bewertung von Nachträgen einschließlich Mitwirkung beim Nachtragsmanagement,
- allgemeine Kommunikation und Abstimmung im Rahmen der Bauüberwachung,
- Mitwirkung bei der Vorbereitung des Probebetriebs außerhalb von Vor-Ort-Terminen.

  Die Abrechnung erfolgt nach tatsächlich erbrachtem Stundenaufwand auf Nachweis.
Menge: 40,000 h

**1.2.15 Örtliche Bauüberwachung, Halbtagessatz**
Örtliche Bauüberwachung der Auf- oder Umbauphase gem. Leistungsbeschreibung Kapitel 2.2.1 bis 2.2.4.
Der Leistungsumfang umfasst insbesondere die fachliche Überwachung der Bau- und Montagearbeiten vor Ort.
Hierzu gehören insbesondere:
- Anwesenheit auf der Baustelle zur Überwachung wesentlicher Bauabläufe und Arbeitsschritte,
- Kontrolle der Ausführung der Bau- und Montageleistungen hinsichtlich Übereinstimmung mit den vertraglichen Vorgaben, den genehmigungsrechtlichen Anforderungen sowie den allgemein anerkannten Regeln der Technik,
- Überwachung des Baustellenbetriebs einschließlich Kontrolle der Einhaltung der Vorgaben zum Baustellenbetrieb,
- Abstimmung mit den ausführenden Unternehmen vor Ort,
  Teilnahme an Baustellen- und Baubesprechungen vor Ort,
- Überwachung und Begleitung der Inbetriebnahme der Anlage,
- Mitwirkung bei Funktionsprüfungen einzelner Anlagenteile sowie des Gesamtsystems vor Ort,
- Mitwirkung bei der Vorbereitung des Probebetriebs im Rahmen von Vor-Ort-Terminen

In den Halbtagessätzen sind sämtliche Leistungen vor Ort einschließlich An- und Abfahrt sowie Nebenkosten enthalten.
Die Abrechnung erfolgt nach tatsächlich in Anspruch genommenen Halbtagessätzen auf Nachweis.
Menge: 8,000 St

**1.2.20 Begleitung Probebetrieb**
*** Pauschalposition
Fachliche Begleitung des Probebetriebs
Zum Leistungsumfang gehört insbesondere:
- Teilnahme an ausgewählten Terminen im Rahmen des 14-tägigen Probebetriebs,
- fachliche Begleitung des Anlagenbetriebs während des Probebetriebszeitraums,
- Prüfung der Betriebsweise der Anlage und der angeschlossenen Brunnen,
- Prüfung der im Probebetrieb erhobenen Betriebs- und Analysedaten (Eigenüberwachung),
- Bewertung der erzielten Ergebnisse im Hinblick auf die Einhaltung der funktionalen Anforderungen und der Reinigungsziele,
- Identifikation von Auffälligkeiten und Abweichungen sowie Abstimmung mit dem Auftragnehmer von Los 1 und dem Auftraggeber,
- Mitwirkung bei der Festlegung von erforderlichen Anpassungen oder Nachbesserungen,
- fachliche Unterstützung des Auftraggebers bei der Entscheidung über den erfolgreichen Abschluss des Probebetriebs.

In der ersten Woche des Probebetriebs erfolgt die Eigenüberwachung täglich. In der zweiten Woche sind drei weitere Probenahmen geplant.
Menge: 1,000 psch

**1.2.30 Mitwirkung bei der Abnahme**
*** Pauschalposition
Die Mitwirkung bei der Abnahme umfasst die fachliche Unterstützung des Auftraggebers bei der Vorbereitung und Durchführung der Abnahmetermine sowie die Begleitung vor Ort.
Hierzu gehören insbesondere:
- Prüfung der durch den Auftragnehmer von Los 1 vorgelegten Anlagendokumentation auf Vollständigkeit und Plausibilität,
- Vorbereitung der Teilabnahme gemeinsam mit dem Auftraggeber,
- Teilnahme an Abnahmeterminen vor Ort,
- Aufnahme und fachliche Bewertung festgestellter Mängel,
- Mitwirkung bei der Dokumentation der Mängel und Abstimmung mit den Beteiligten,
- Überwachung der fristgerechten und ordnungsgemäßen Beseitigung der festgestellten Mängel.
Menge: 1,000 psch

**1.2.40 Dokumentation Bauphase und Probebetrieb**
*** Pauschalposition
Erstellung eines Berichts zur Dokumentation der Auf- bzw. Umbauphase inkl. Überarbeitung.
Der Bericht umfasst insbesondere:
- Darstellung des Ablaufs von Bau- und Montagearbeiten
- Darstellung des Ablaufs und der Ergebnisse des Probebetriebs,
- Zusammenstellung wesentlicher Feststellungen und Besonderheiten,
- Bewertung der Betriebsbereitschaft der Anlage und der Brunnen.

Übergabe digital spätestens 4 Wochen nach Abschluss der Arbeiten.
Menge: 1,000 psch

### Bereich 2 Ingenieurtechnische Begleitung

#### Abschnitt 2.1 Ingenieurtechnische Begleitung im 1. Betriebsjahr

**2.1.10 Ingenieurtechnische Begleitung im 1. Betriebsjahr**
Leistungen der ingenieurtechnischen Begleitung gemäß LB Kapitel 2.3.1 bis 2.3.3.
Der Leistungsumfang umfasst insbesondere:
- Auswertung von Betriebsdaten (z.B. Fördermengen, Laufzeiten, Betriebszustände),
- Prüfung von Wartungs- und Instandhaltungsunterlagen,
- Beurteilung der Betriebsweise der Anlage hinsichtlich Zielerreichung und Betriebssicherheit,
- Prüfung der Mess- und Analysedaten aus der Eigenüberwachung auf Vollständigkeit und Plausibilität,
- Identifikation von Auffälligkeiten und Abweichungen sowie Abstimmung mit dem Anlagenbetreiber,
- Prüfung der Einhaltung von Grenz- und Zielwerten sowie behördlichen Auflagen,
- fachliche Einbringung bei der Klärung von unvorhergesehenen Betriebsereignissen,
- fortlaufende Bewertung des Anlagenbetriebs und Ableitung von Optimierungsmöglichkeiten, einschließlich Anpassung des Förderregimes und ggf. Außerbetriebnahme einzelner Brunnen,
- fachliche Begleitung des Monitorings,
- Prüfung der Rechnungen des Anlagenbetreibers im zweimonatlichen Rhythmus,
- Prüfung der Rechnungen der Fremdüberwachung im halbjährlichen Rhythmus,
- Nachtragsmanagement.
Menge: 12,000 Mon

**2.1.20 Quartalsbericht im 1. Betriebsjahr**
Erstellung eines Quartalsberichtes über den Betrieb der GWRA und der Brunnen, inkl. Überarbeitung.
Inhalte gem. Leistungsbeschreibung Kapitel 2.6.2.
Übergabe digital spätestens 4 Wochen nach Quartalsende.
Menge: 2,000 St

**2.1.30 Quartalsbericht inkl. Auswertung Monitoring im 1. Betriebsjahr**
Erstellung eines Quartalsberichtes über den Betrieb der GWRA und der Brunnen sowie Auswertung des Monitorings, inkl. Überarbeitung.
Inhalte gem. Leistungsbeschreibung Kapitel 2.6.2 und 2.6.4.
Übergabe digital spätestens 6 Wochen nach Quartalsende.
Menge: 1,000 St

**2.1.40 Jahresbericht inkl. Auswertung Monitoring im 1. Betriebsjahr**
Erstellung eines Jahresberichts über den Betrieb der GWRA und der Brunnen sowie Auswertung des Monitorings, inkl. Überarbeitung.
Inhalte gem. Leistungsbeschreibung Kapitel 2.6.3 und 2.6.4.
Übergabe digital spätestens 6 Wochen nach Jahresende.
Menge: 1,000 St

**2.1.50 Präsentation beim AG im 1. Betriebsjahr**
Präsentation der Ergebnisse des Anlagenbetriebs sowie des Monitorings beim AG in Bernau durch die Projektleitung.
Inkl. Vorbereitung, Erstellung und Übergabe der Präsentation vorab, inkkl. An- und Abfahrt.
Menge: 2,000 St

**2.1.60 Teilnahme an Beratung beim AG im 1.Betriebsjahr**
Teilnahme der Projektleitung an einem Beratungsgespräch beim AG in Bernau auf Einladung durch den AG, ohne Präsentation oder Protokollierung.
Menge: 2,000 St

#### Abschnitt 2.2 Ingenieurtechnische Begleitung im 2. Betriebsjahr

**2.2.10 Ingenieurtechnische Begleitung im 2. Betriebsjahr**
wie 2.1.10., jedoch im 2. Betriebsjahr
Menge: 12,000 Mon

**2.2.20 Quartalsbericht im 2. Betriebsjahr**
wie 2.1.20., jedoch im 2. Betriebsjahr
Menge: 2,000 St

**2.2.30 Quartalsbericht inkl. Auswertung Monitoring im 2. Betriebsjahr**
wie 2.1.30., jedoch im 2. Betriebsjahr
Menge: 1,000 St

**2.2.40 Jahresbericht inkl. Auswertung Monitoring im 2. Betriebsjahr**
wie 2.1.40., jedoch im 2. Betriebsjahr
Menge: 1,000 St

**2.2.50 Präsentation beim AG im 2. Betriebsjahr**
wie 2.1.50., jedoch im 2. Betriebsjahr
Menge: 2,000 St

**2.2.60 Teilnahme an Beratung beim AG im 2. Betriebsjahr**
wie 2.1.60., jedoch im 2. Betriebsjahr
Menge: 2,000 St

#### Abschnitt 2.3 Ingenieurtechnische Begleitung im 3. Betriebsjahr

**2.3.10 Ingenieurtechnische Begleitung im 3. Betriebsjahr**
wie 2.1.10., jedoch im 3. Betriebsjahr
Menge: 12,000 Mon

**2.3.20 Quartalsbericht im 3. Betriebsjahr**
wie 2.1.20., jedoch im 3. Betriebsjahr
Menge: 2,000 St

**2.3.30 Quartalsbericht inkl. Auswertung Monitoring im 3. Betriebsjahr**
wie 2.1.30., jedoch im 3. Betriebsjahr
Menge: 1,000 St

**2.3.40 Jahresbericht inkl. Auswertung Monitoring im 3. Betriebsjahr**
wie 2.1.40., jedoch im 3. Betriebsjahr
Menge: 1,000 St

**2.3.50 Präsentation beim AG im 3. Betriebsjahr**
wie 2.1.50., jedoch im 3. Betriebsjahr
Menge: 2,000 St

**2.3.60 Teilnahme an Beratung beim AG im 3. Betriebsjahr**
wie 2.1.60., jedoch im 3. Betriebsjahr
Menge: 2,000 St

#### Abschnitt 2.4 Ingenieurtechnische Begleitung im 4. Betriebsjahr

**2.4.10 Ingenieurtechnische Begleitung im 4. Betriebsjahr**
wie 2.1.10., jedoch im 4. Betriebsjahr
Menge: 12,000 Mon

**2.4.20 Quartalsbericht im 4. Betriebsjahr**
wie 2.1.20., jedoch im 4. Betriebsjahr
Menge: 2,000 St

**2.4.30 Quartalsbericht inkl. Auswertung Monitoring im 4. Betriebsjahr**
wie 2.1.30., jedoch im 4. Betriebsjahr
Menge: 1,000 St

**2.4.40 Jahresbericht inkl. Auswertung Monitoring im 4. Betriebsjahr**
wie 2.1.40., jedoch im 4. Betriebsjahr
Menge: 1,000 St

**2.4.50 Präsentation beim AG im 4. Betriebsjahr**
wie 2.1.50., jedoch im 4. Betriebsjahr
Menge: 2,000 St

**2.4.60 Teilnahme an Beratung beim AG im 4. Betriebsjahr**
wie 2.1.60., jedoch im 4. Betriebsjahr
Menge: 2,000 St

#### Abschnitt 2.5 Option: Ingenieurtechnische Begleitung im 5. Betriebsjahr

**2.5.10 Ingenieurtechnische Begleitung im 5. Betriebsjahr**
*** Bedarfsposition mit GB
wie 2.1.10., jedoch im 5. Betriebsjahr
Menge: 12,000 Mon

**2.5.20 Quartalsbericht im 5. Betriebsjahr**
*** Bedarfsposition mit GB
wie 2.1.20., jedoch im 5. Betriebsjahr
Menge: 2,000 St

**2.5.30 Quartalsbericht inkl. Auswertung Monitoring im 5. Betriebsjahr**
*** Bedarfsposition mit GB
wie 2.1.30., jedoch im 5. Betriebsjahr
Menge: 1,000 St

**2.5.40 Jahresbericht inkl. Auswertung Monitoring im 5. Betriebsjahr**
*** Bedarfsposition mit GB
wie 2.1.40., jedoch im 5. Betriebsjahr
Menge: 1,000 St

**2.5.50 Präsentation beim AG im 5. Betriebsjahr**
*** Bedarfsposition mit GB
wie 2.1.50., jedoch im 5. Betriebsjahr
Menge: 2,000 St

**2.5.60 Teilnahme an Beratung beim AG im 5. Betriebsjahr**
*** Bedarfsposition mit GB
wie 2.1.60., jedoch im 5. Betriebsjahr
Menge: 2,000 St

#### Abschnitt 2.6 Option: Ingenieurtechnische Begleitung im 6. Betriebsjahr

**2.6.10 Ingenieurtechnische Begleitung im 6. Betriebsjahr**
*** Bedarfsposition mit GB
wie 2.1.10., jedoch im 6. Betriebsjahr
Menge: 12,000 Mon

**2.6.20 Quartalsbericht im 6. Betriebsjahr**
*** Bedarfsposition mit GB
wie 2.1.20., jedoch im 6. Betriebsjahr
Menge: 2,000 St

**2.6.30 Quartalsbericht inkl. Auswertung Monitoring im 6. Betriebsjahr**
*** Bedarfsposition mit GB
wie 2.1.30., jedoch im 6. Betriebsjahr
Menge: 1,000 St

**2.6.40 Jahresbericht inkl. Auswertung Monitoring im 6. Betriebsjahr**
*** Bedarfsposition mit GB
wie 2.1.40., jedoch im 6. Betriebsjahr
Menge: 1,000 St

**2.6.50 Präsentation beim AG im 6. Betriebsjahr**
*** Bedarfsposition mit GB
wie 2.1.50., jedoch im 6. Betriebsjahr
Menge: 2,000 St

**2.6.60 Teilnahme an Beratung beim AG im 6. Betriebsjahr**
*** Bedarfsposition mit GB
wie 2.1.60., jedoch im 6. Betriebsjahr
Menge: 2,000 St

### Bereich 3 Bauüberwachung Rückbau

#### Abschnitt 3.1 Bauüberwachung Rückbau

**3.1.10 Örtliche Bauüberwachung Rückbau GWRA**
Örtliche Bauüberwachung Rückbau GWRA, der Infiltration sowie des Einleitbauwerks nach den Vorgaben der Leistungsbeschreibung.
Abrechnung auf Nachweis.
Menge: 40,000 h

**3.1.20 Örtliche Bauüberwachung Rückbau Brunnenausrüstung**
Örtliche Bauüberwachung Rückbau Brunnenausrüstung nach den Vorgaben der Leistungsbeschreibung.
Abrechnung auf Nachweis.
Menge: 25,000 h

**3.1.30 Örtliche Bauüberwachung Rückbau Brunnen**
Örtliche Bauüberwachung Rückbau Brunnen nach den Vorgaben der Leistungsbeschreibung.
Abrechnung auf Nachweis.
Menge: 80,000 h

**3.1.40 Örtliche Bauüberwachung Rückbau Revisionsschächte**
Örtliche Bauüberwachung Rückbau Revisionsschächte nach den Vorgaben der Leistungsbeschreibung.
Abrechnung auf Nachweis.
Menge: 20,000 h

**3.1.50 Örtliche Bauüberwachung Rückbau Panke-Durchlass**
Örtliche Bauüberwachung Rückbau Panke-Durchlass nach den Vorgaben der Leistungsbeschreibung.
Abrechnung auf Nachweis.
Menge: 8,000 h

**3.1.60 Örtliche Bauüberwachung Rückbau Begleitheizung**
Örtliche Bauüberwachung Rückbau Begleitheizung nach den Vorgaben der Leistungsbeschreibung.
Abrechnung auf Nachweis.
Menge: 8,000 h

**3.1.70 Abschlussbericht Maßnahme**
Abschlussbericht Maßnahme nach den Vorgaben der Leistungsbeschreibung.
Menge: 1,000 St

### Bereich 4 Vorbereitung und Mitwirkung bei der Vergabe

#### Abschnitt 4.1 Vorbereitung und Mitwirkung bei der Vergabe Fremdüberwachung

**4.1.10 Vorbereitung der Vergabe Fremdüberwachung**
*** Pauschalposition
Vorbereitung der Vergabe der Leistungen zur Fremdüberwachung nach UVgO gemäß Leistungsbeschreibung.

Der Leistungsumfang umfasst insbesondere:
- Einarbeitung in die bestehenden Anforderungen der
- Fremdüberwachung sowie das bestehende Monitoringkonzept,
- Abstimmung mit dem Auftraggeber zu Umfang und
- Zielstellung der Fremdüberwachung,
  Festlegung der fachlichen Anforderungen an die analytischen Untersuchungen der GWRA sowie an das begleitende Grundwassermonitoring,
- Erstellung der technischen Vergabeunterlagen, bestehend aus Leistungsbeschreibung, Leistungsverzeichnis sowie erforderlichen Anlagen,
- Festlegung der Probenahme- und Analyseumfänge sowie der Anforderungen an Dokumentation und Auswertung,
  Erarbeitung von Vorschlägen für Eignungs-, Wertungs- und Zuschlagskriterien,
- Überarbeitung und Finalisierung der Vergabeunterlagen in Abstimmung mit dem Auftraggeber.
Menge: 1,000 psch

**4.1.20 Mitwirkung bei der Vergabe Fremdüberwachung**
*** Pauschalposition
Mitwirkung bei der Vergabe der Leistungen zur Fremdüberwachung gemäß Leistungsbeschreibung.

Der Leistungsumfang umfasst insbesondere:
- fachliche Unterstützung des Auftraggebers im Vergabeverfahren nach UVgO,
- Mitwirkung bei der Beantwortung von Bieterfragen zu den technischen Inhalten der Ausschreibung,
- Prüfung und fachliche Bewertung der eingehenden Angebote hinsichtlich der angebotenen Leistungen, Methoden und Qualität,
- Plausibilitätsprüfung der angebotenen Preise und Leistungsumfänge,
- Erstellung einer fachlichen Angebotswertung als Grundlage für die Vergabeentscheidung,
- Mitwirkung bei der Vorbereitung und Durchführung von Aufklärungsgesprächen mit Bietern,
- Einarbeitung von Ergebnissen aus Bieterfragen und Aufklärungsgesprächen in die Angebotsbewertung,
- Erstellung einer fachlichen Vergabeempfehlung gegenüber dem Auftraggeber,
- Überarbeitung der Vergabeempfehlung nach Hinweisen des Auftraggebers.
Menge: 1,000 psch

**4.1.30 Option: Vorbereitung der Vergabe Fremdüberwachung 2032**
*** Pauschalposition
*** Bedarfsposition mit GB
wie 4.1.10., optional, jedoch (voraussichtlich) Ausführung in 2032
Menge: 1,000 psch

**4.1.40 Option: Mitwirkung bei der Vergabe Fremdüberwachung 2032**
*** Pauschalposition
*** Bedarfsposition mit GB
wie 4.1.20., optional, jedoch (voraussichtlich) Ausführung in 2032
Menge: 1,000 psch

#### Abschnitt 4.2 Vorbereitung und Mitwirkung bei der Vergabe GWRA 2032

**4.2.10 Option: Vorbereitung der Vergabe GWRA 2032**
*** Pauschalposition
*** Bedarfsposition mit GB
Vorbereitung der Vergabe der Leistungen zur Gestellung und zum Betrieb der Grundwasserreinigungsanlage einschließlich Brunnenausrüstung, Fördertechnik sowie zugehöriger Infrastruktur nach VgV gemäß Leistungsbeschreibung.
Die Beauftragung erfolgt optional für den Fall, dass die Sanierungsmaßnahme auch über 2032 hinaus fortgeführt werden muss.
Der Leistungsumfang umfasst insbesondere:
- Abstimmung mit dem Auftraggeber zu den fachlichen, technischen und organisatorischen Rahmenbedingungen der zukünftigen Anlagenkonfiguration und des Anlagenbetriebs,
- fachliche Weiterentwicklung und Konkretisierung der Anforderungen an die Grundwasserreinigungsanlage unter Berücksichtigung der bestehenden Randbedingungen und Betriebserfahrungen,
- Erstellung der technischen Vergabeunterlagen für Los 1, bestehend aus: Leistungsbeschreibung, Leistungsverzeichnis, erforderlichen Anlagen und Erläuterungen (z. B. Bestandsdarstellungen, Schnittstellen- und Funktionsbeschreibungen),
- Festlegung der funktionalen und technischen Anforderungen an die Anlagentechnik zur Grundwasserreinigung, die Brunnenausrüstung (z. B. Pumpen, Mess- und Steuertechnik), die hydraulische Anbindung der Brunnen einschließlich Nutzung der vorhandenen Druckleitungen,
  die elektrische und datentechnische Anbindung über vorhandene Infrastruktur, die Herstellung und Einbindung des Panke-Durchlasses, die Integration einer Begleitheizung für relevante Leitungsabschnitte, die Eigenüberwachung, Betriebsführung und Dokumentation,
- Berücksichtigung der bestehenden Infrastruktur sowie der Schnittstellen zwischen Anlage, Brunnen, Leitungen und Einleitbauwerken,
- Erarbeitung von Vorschlägen für Eignungs-, Wertungs- und Zuschlagskriterien,
  Überarbeitung und Finalisierung der Vergabeunterlagen in Abstimmung mit dem Auftraggeber.
Menge: 1,000 psch

**4.2.20 Option: Mitwirkung bei der Vergabe GWRA 2032**
*** Pauschalposition
*** Bedarfsposition mit GB
Mitwirkung bei der Vergabe der Leistungen zur Gestellung und zum Betrieb der Grundwasserreinigungsanlage einschließlich Brunnenausrüstung, Fördertechnik sowie zugehöriger Infrastruktur nach VgV gemäß Leistungsbeschreibung.
Die Beauftragung erfolgt optional für den Fall, dass die Sanierungsmaßnahme auch über 2032 hinaus fortgeführt werden muss.

Der Leistungsumfang umfasst insbesondere:
- fachliche Unterstützung des Auftraggebers im Vergabeverfahren nach VgV,
- Mitwirkung bei der Beantwortung von Bieterfragen zu den technischen Inhalten der Ausschreibung,
- fachliche Klarstellung und Fortschreibung der Vergabeunterlagen bei Bedarf,
- Prüfung und fachliche Bewertung der eingehenden Angebote hinsichtlich der angebotenen Anlagentechnik und Verfahren zur Grundwasserreinigung, der Ausführung der Brunnenausrüstung und Fördertechnik, der Einbindung in die bestehende Infrastruktur (Druckleitungen, Kabelleerrohre, Panke-Durchlass, Begleitheizung), des vorgesehenen Betriebs- und Wartungskonzeptes sowie der vorgesehenen Eigenüberwachung und Dokumentation,
- Plausibilitätsprüfung der angebotenen Leistungen sowie der Preisansätze,
- Vergleich und fachliche Einordnung der Angebote im Hinblick auf Wirtschaftlichkeit und Zielerreichung,
- Mitwirkung bei der Vorbereitung und Durchführung von Aufklärungsgesprächen mit Bietern,
- fachliche Bewertung der Ergebnisse aus Bieterfragen und Aufklärungsgesprächen,
- Erstellung einer fachlichen Angebotswertung als Grundlage für die Vergabeentscheidung,
- Erarbeitung eines Vergabevorschlags für den Auftraggeber,
- Überarbeitung der Vergabeempfehlung nach Hinweisen des Auftraggebers.
Menge: 1,000 psch

### Bereich 5 Verbindliche Stundensätze

#### Abschnitt 5.1 Stundensätze 1. Betriebsjahr

**5.1.10 ProjektleiterIn**
*** Bedarfsposition ohne GB
Menge: 1,000 h

**5.1.20 ProjektingenieurIn**
*** Bedarfsposition ohne GB
Menge: 1,000 h

**5.1.30 TechnikerIn**
*** Bedarfsposition ohne GB
Menge: 1,000 h

#### Abschnitt 5.2 Stundensätze 2. Betriebsjahr

**5.2.10 ProjektleiterIn**
*** Bedarfsposition ohne GB
Menge: 1,000 h

**5.2.20 ProjektingenieurIn**
*** Bedarfsposition ohne GB
Menge: 1,000 h

**5.2.30 TechnikerIn**
*** Bedarfsposition ohne GB
Menge: 1,000 h

#### Abschnitt 5.3 Stundensätze 3. Betriebsjahr

**5.3.10 ProjektleiterIn**
*** Bedarfsposition ohne GB
Menge: 1,000 h

**5.3.20 ProjektingenieurIn**
*** Bedarfsposition ohne GB
Menge: 1,000 h

**5.3.30 TechnikerIn**
*** Bedarfsposition ohne GB
Menge: 1,000 h

#### Abschnitt 5.4 Stundensätze 4. Betriebsjahr

**5.4.10 ProjektleiterIn**
*** Bedarfsposition ohne GB
Menge: 1,000 h

**5.4.20 ProjektingenieurIn**
*** Bedarfsposition ohne GB
Menge: 1,000 h

**5.4.30 TechnikerIn**
*** Bedarfsposition ohne GB
Menge: 1,000 h

#### Abschnitt 5.5 Stundensätze 5. Betriebsjahr

**5.5.10 ProjektleiterIn**
*** Bedarfsposition ohne GB
Menge: 1,000 h

**5.5.20 ProjektingenieurIn**
*** Bedarfsposition ohne GB
Menge: 1,000 h

**5.5.30 TechnikerIn**
*** Bedarfsposition ohne GB
Menge: 1,000 h

#### Abschnitt 5.6 Stundensätze 6. Betriebsjahr

**5.6.10 ProjektleiterIn**
*** Bedarfsposition ohne GB
Menge: 1,000 h

**5.6.20 ProjektingenieurIn**
*** Bedarfsposition ohne GB
Menge: 1,000 h

**5.6.30 TechnikerIn**
*** Bedarfsposition ohne GB
Menge: 1,000 h
